# Strausberger Platz1 - Fassade
Angebotsaufforderung (GAEB DA XML 3.2, DA83)
Projekt: 20002
Währung: EUR
Ausführungsbeginn: 01.03.2026
Erstellt mit: GXML Toolbox V3.3 R20220330, ORCA AVA 25.0.5 - Professional Edition 25.00.05, 13.01.2026

## 10 Baustrom / Elektroinstallation

### Titel 01 Baustrom

**01.1 Gruppenverteiler 173 kVA**
Gruppenverteiler 173 kVA

Gruppenverteilerschrank Anschlussleistung: 173kVA nach
IEC61439-4 Gehäuse (G40) aus elektrolytisch-verzinktem
Stahlblech mit schwermetallfreier Kunststoff-Lackierung Farbe:
RAL 2004 -reinorange- mit Kranösen mit Einfachtür und
Schwenkhebel für Vorhängeschloss inkl. feuerverzinktem
Untergestell mit Ösen für Erdnägel Schutzart : IP 44 Größe ca.:
1106 x 620 x 390mm / H-B-T + Untergestell-Höhe ca.: 462mm
Anschluss: 1 NH1-Sicherungslastschaltleiste 250A mit
Bolzenanschluss M10 1 CU-Sammelschienensystem 250A
Abgang / Absicherung: 6 NH00-Sicherungslastschaltleisten
100A mit je 1 Prismenklemme 16-70qmm
liefern und vor Ort aufstellen
01.02
Menge: 2,000 Stk

**01.2 Monatliche Miete Gruppenverteiler**
monatliche Miete Gruppenverteiler
Menge: 24,000 Stk

**01.3 Verteilerschrank Anschlussleitung**
Verteilerschrank Anschlussleistung:
44kVA Verteilerschrank Anschlussleistung: 44kVA nach
IEC61439-4 Gehäuse (H06) aus elektrolytisch-verzinktem
Stahlblech mit schwermetallfreier Kunststoff-Lackierung Farbe:
RAL 2004 -reinorange- mit Einfachtür, Federfallriegel für
Vorhängeschloss und Griffmulde mit Kranösen und seitlichen
Tragegriffen inkl. feuerverzinktem Untergestell mit Ösen für
Erdnägel Einbauten bis einschließlich RCD-Schutzschalter im
Isolierstoffgehäuse Schutzart: IP 44 Größe ca.: 739 x 669 x
360mm / H-B-T + Untergestell-Höhe ca.: 323mm Anschluss: 1
Leistungsschalter 3P 63A mit thermisch-magnetischem
Auslöser mit Reihenklemme bis 2 x 5 x 50qmm für Zuleitung
und Kabelschleife Abgang / Absicherung: 1 RCDSchutzschalter
4P 63A/30mA -B- 2 CEE-Anbaudosen 32A 5P
400V 6h mit je 1 Leitungsschutzschalter (MCB) 3P 32A -C- 2
CEE-Anbaudosen 16A 5P 400V 6h mit je 1
Leitungsschutzschalter (MCB) 3P 16A -C- 1 RCDSchutzschalter
4P 40A/30mA -A- 6 Schutzkontaktsteckdosen
16A 2P 230V mit je 1 Leitungsschutzschalter (MCB) 1P 16A -Cliefern
und vor Ort aufstellen
Menge: 4,000 Stk

**01.4 Monatliche Miete Verteilerschrank**
monatliche Miete Verteilerschrank
Menge: 48,000 Stk

**01.5 Baustellen-Stromverteiler M1 400V aus Vollgummi**
Baustellen-Stromverteiler M1 400V aus Vollgummi
Gehäuseunterteil: geschlossen, mit 77 mm Bodenfreiheit,
verhindert Wassereintritt
Gehäusedeckel: mit Edelstahl-Schnellverschlüssen
Anbausteckdosen: einfacher Wechsel
Berührungssicher, auch bei geöffnetem Deckel, nach BGV A2
Gerätesteckeranschluss CEE 400 V, 16 A, ca. 11 kW
Ausgang: 4 Schutzkontaktsteckdosen 230 V, 16 A, 2 CEESteckdosen
400 V, 16 A, 5-polig
Absicherung: 1 x FI 40 A, 4-polig, 30 mA
Geprüft nach DIN VDE 0620-1, ICE 60309, EN 61439-4, DIN
EN 50525-2
Zur Verwendung im Gewerbe und auf Baustellen
liefern und vor Ort aufstellen
Menge: 4,000 Stk

**01.6 monatliche Miete Vollgummi Stromverteiler**
Menge: 48,000 Stk

**01.7 Anschluss an Silo herstellen**
Menge: 1,000 Stk

**01.8 Anschluss an Baustelleneinrichtung herstellen**
Menge: 1,000 Stk

**01.9 Anschluss an Bauaufzug herstellen**
Menge: 4,000 Stk

**01.10 Anschluss der Baustromanlage**
Anschluss der Baustromanlage im Gebäude an der HA/ HV
Kombination bzw. an einen mit Covivio abgestimmten freien
Abgang
Menge: 1,000 Stk

**01.11 Gummileitung H07RNF 5G25mm²**
Gummileitung H07RNF 5G25mm²
liefern und provisorisch verlegen
Menge: 180,000 m

**01.12 Gummileitung H07RNF 5G6mm²**
Gummileitung H07RNF 5G6mm²
liefern und provisorisch verlegen
Menge: 240,000 m

**01.13 Baustromanlage Erstprüfung und Messung sowie Inbetriebnahme**
Menge: 1,000 Stk

**01.14 monatliche Prüfung und Messung der Baustromanlage**
Menge: 12,000 Stk

**01.15 Baustromanlage demontieren**
Baustromanlage demontieren
nach Fertigstellung der
Baumaßnahme
Baustromanlage freischalten und abklemmen und
zurückbauen.
Materialien (Bauströmer und Versorgungskabel) werden an
einer Sammelstelle vertragen und in unser Lager wieder
abtransportiert
Menge: 1,000 Stk

### Titel 02 Elt Baustellensicherung

**02.1 Neue Hausnummernleuchte**
neue Hausnummernleuchte z.B. RZB 22,6x22,6x7 cm LED IP44 Dämmerungssensor Hausnummer Zahl jeweils 1 mit auf Rüstung verlegen auf einer tragfähigen OSB Platte und an Rüstung provisorisch während der Bauzeit befestigen einschl. Kabelzuführung als gummiertes Erdkabel 3,1,5mm²
Nordseite 1 x
Südseite 2 x
Nach Beendigung der Baumaßnahme demontieren und entsorgen
Menge: 3,000 Stk

**02.2 Beleuchtung Passantenschutztunnel und Hauszuwegung Nord**
Im Bereich des Passantenschutztunnels und der Hauszuwegung auf der Nordseite sind Outdoor-Decken bzw. Wandleuchten Oval IP 65 auf einer OSB-Platte an der Rüstung bzw. dem Bauzaun zu befestigen und mit Kabelzuführung als gummiertes Erdkabel 3x 1,5mm². Die Leuchten sind im Abstand von 3 m zu montieren insgesamt ca. 9 Stück, bis zu 40 m Kabel Outdoor und im Baustromverteiler einspeisen, vor unbefugtem lösen sichern.
Abrechnung nach Anzahl Leuchten inkl. LED Leuchtmittel A60 E27/8W/230V 2700K, Dämmerungsschalter, Kabel und Montageleistung. Die endgültige Stückzahl ist nach den örtlichen Gegebenheiten festzulegen.
Menge: 9,000 Stk

**02.3 Beleuchtung Passantenschutztunnel und Hauszuwegung Süd**
Im Bereich des Passantenschutztunnels und der Hauszuwegung auf der Südseite sind Outdoor-Decken bzw. Wandleuchten Oval IP 65 auf einer OSB-Platte an der Rüstung bzw. dem Bauzaun zu befestigen und mit Kabelzuführung als gummiertes Erdkabel 3 x 1,5mm². Die Leuchten sind im Rüstungsbereich bzw. Tunnel jeweils 1 links und rechts einmal auf der Ost- und einmal auf der Westseite zu montieren insgesamt ca. 4 Stück, bis zu 60 m Kabel Outdoor und im Baustromverteiler einspeisen, vor unbefugtem lösen sichern.
Abrechnung nach Anzahl Leuchten inkl. LED Leuchtmittel A60 E27/8W/230V 2700K, Dämmerungsschalter, Kabel und Montageleistung. Die endgültige Stückzahl ist nach den örtlichen Gegebenheiten festzulegen.
Menge: 4,000 Stk

**02.4 Tagelohnstunden Facharbeiter**
Umverlegung von Meldern und Sensoren auf der
Fassade vor Beginn der Arbeiten auf die
Rüstungsaußenseite auf entsprechender
Montagehilfe OSB-Platte und späterer Remontage
Menge: 16,000 h

### Titel 03 Elektroinstallation Kellerdeckendämmung

*Hinweis: Kellerdecke*
Die Kellerdecke wird in einem großen Teilbereich mit 10 cm mineralischer nichtbrennbaren Dämmplatten gedämmt, hier sind weitere Elektroinstallationsarbeiten erforderlich.

**03.1 Elektrokabel und Leerrohre**
Elektrokabel und Leerrohre an den Decken nachbefestigen und auf festen Sitz prüfen, da diese überdämmt werden sollen. Zum Tagelohnnachweis.
Menge: 16,000 h

**03.2 Schildkrötenleuchten**
Schildkrötenleuchten vorhanden vor Beginn der Dämmmaßnahme rückbauen und zur Wiederverwendung einlagern, Kabel mit Muffe dauerhaft 15 cm verlängern, an der Decke fixieren und Kabelende gegen Stromübertrag sichern.
Menge: 30,000 Stk

**03.3 Montage vorh. Schildkrötenleuchten**
Montage vorh. Schildkrötenleuchten auf der neuen 10 cm dicken kompakten mineralischen Dämmung mittels Stockschrauben oder Rahmendübel durch die Dämmung in die Stahlbetondecke befestigen und elektrischen Anschluss wieder herstellen, Funktionsprüfung.

Es ist darauf achtzugeben, dass die nur vlieskaschierte Dämmplatte nicht verschmutzt wird.
Menge: 30,000 Stk

**03.4 Fluchtwegleuchte**
Fluchtwegeleuchte vorhanden vor Beginn der Dämmmaßnahme rückbauen und zur Wiederverwendung einlagern, Kabel mit Muffe dauerhaft verlängern, an der Wand/Decke fixieren und Kabelende gegen Stromübertrag sichern.
Menge: 8,000 Stk

**03.5 Montage vorh. Fluchtwegleuchte**
Montage vorh. Fluchtwegeleuchte auf der Wand oberhalb der Tür unterhalb der neuen 10 cm dicken mineralischen Dämmung neu befestigen und elektrischen Anschluss wieder herstellen, Funktionsprüfung.
Menge: 8,000 Stk
